# Muster-Leistungsbeschreibung
Leistungsbeschreibung (GAEB 90, DA81)
Währung: EUR

## Beschichtung - mineralisch
Datum: 12.09.25

### Titel 00001 Positionen

**00001.0001 Mineralischer Korrosionsschutz und Haftbrücke (Betofix KHB SR)**
Aufbringen einer sulfatresistenten
Korrosionsschutzbeschichtung auf den vorbereiteten
Bewehrungsstählen und
einer sulfatresistenten Haftbrücke
auf den vorbereiteten mineralischen Untergrund
mit dem 1-komponentigen, zementgebundenen,
kunststoffvergüteten Schlämmmörtel Remmers Betofix
KHB SR.

Korrosionsschutz:
Arbeitsgänge: 2
Schichtdicke je AG: ? 1 mm

Haftbrücke:
Arbeitsgänge: 1
Schichtdicke: ? 1 mm

Verbrauch:
ca. 1,8 kg/m²/mm Remmers Betofix KHB SR <1079>
Einheit: m2

**00001.0002 Montage- und Reparaturmörtel (Betofix R2 SR rapid)**
*** Bedarfsposition ohne GB
Liefern und Herstellen eines frühbelastbaren Montage-
und Reparaturmörtels mit Remmers Betofix R2 SR rapid.

Verbrauch:
ca. 1,8 kg/dm³ Remmers Betofix R2 SR <1004>
Einheit: ltr

**00001.0003 Mineralischer Betonersatz SR PCC I+II (Betofix R4 SR)**
Liefern und Herstellen eines faserverstärkten PCC/SPCC
zur statischen Instandsetzung von Betonbauwerken
mit Remmers Betofix R4 SR.

Verbrauch:
ca. 2,0 kg/m²/mm Schichtdicke, bzw. ca. 2,0 kg/dm³.
Remmers Betofix R4 SR <1084>
Einheit: ltr

**00001.0004 Dichtungskehle mineralisch (Betofix R2 SR rapid)**
*** Grundposition ZZ 001.0
Herstellen einer mineralischen Dichtungskehle Radius 5
cm, im Übergangsbereich Wand-Boden und allen
Eckbereichen mit
Remmers Betofix R2 SR rapid, einem frühbelastbaren
Montage- und Reparaturmörtel.

M3-Mörtel nach RiLi-SIB und Klasse R2 nach DIN EN
1504-3 und B1 gem. DIN 19573 (WWBeschichtungsmörtel).

Anforderungen an den Untergrund:
- Tragfähig, sauber und staubfrei.
- Die Abreißfestigkeit des Untergrundes muss i.M. >
1,5 N/mm² betragen.

Verbrauch:
ca. 2,0 kg/lfdm Remmers Betofix R2 SR rapid<1004>
Einheit: m

**00001.0005 Dichtungskehle im Übergang Wand-Boden mit PCC-Mörtel (Betofix R4 SR)**
*** Wahlposition ZZ 001.1
Herstellen einer mineralischen Dichtungskehle,
Radius 5 cm, im Übergangsbereich Wand-Boden
mit Remmers Betofix R4 SR.

Beanspruchbarkeitsklassen nach DAfStb-Richtlinie: M2
und M3
Anforderungsklasse nach DIN EN 1504-3: R3/R4

Verbrauch:
ca. 1,2 kg/lfm Remmers Betofix R4 SR <1084>
Einheit: m

**00001.0006 Beschichtungsmörtel (Betofix R4 SR)**
Liefern und Aufbringen des frühbelastbaren
Beschichtungsmörtels Remmers Betofix R4 SR
auf den vorbereiteten Untergrund.

Bauteil:  _____________

Schichtdicke:____________cm

Verbrauch:
ca. 2,0 kg/m²/mm Schichtdicke, bzw. ca. 2,0 kg/dm³
Remmers Betofix R4 SR <1084>
Einheit: m2

**00001.0007 PCC-Feinspachtel (Betofix Fill SR)**
*** Bedarfsposition ohne GB
Feinspachtelung auf vorbereiteten Flächen
mit dem einkomponentigen,
mineralischen, kunststoffvergüteten
PCC-Feinspachtel Remmers Betofix Fill SR.

Bauteil:___________

Einbaulage:______________

Schichtdicke:______ mm

Verbrauch:
Ca. 1,75 kg/m²/mm Schichtdicke, bzw. ca. 1,75 kg/dm³
Betofix Fill SR <10180>
Einheit: m2

**00001.0008 Beschichtungsmörtel gem. DIN 19573 in Bereichen mit biogener (Schwefelsäurekorrosion (Betofix XWW4))**
Liefern und Aufbringen des Beschichtungsmörtels
Remmers Betofix XWW4
in Bereichen mit biogener Schwefelsäurekorrosion
auf den vorbereiteten Untergrund.

Bauteil:  _____________

Schichtdicke:____________cm

Verbrauch:
ca. 2,0 kg/m²/mm Schichtdicke, bzw. ca. 2,0 kg/dm³
Betofix XWW4 <1109>
Einheit: ltr

**00001.0009 Nachbehandlung (Betofix NBM)**
Nachbehandlung der fertiggestellten, noch frischen
Oberflächen mit Betofix NBM,
einem Nachbehandlungsmittel für den allgemeinen
Betonbau
 und Beton für Verkehrsbauwerke.
Material in zweifachem Arbeitsgang gleichmäßig
auftragen.
Materialauftrag erfolgt auf die mattfeuchte
Betonoberfläche.

Verbrauch:
ca. 150 ml/m² Remmers Betofix NBM <1230>
Einheit: m2
